# Energetische Sanierung Vorderhaus und Quergebäude
Angebotsaufforderung (GAEB DA XML 3.2, DA83)
Projekt: 17728
Währung: EUR
Vergabeart: Freihändige Vergabe
Ausführungsbeginn: 03.08.2026
Ausführungsende: 27.11.2026
Auftraggeber: Covivio Quadriga 48. GmbH, c/o Covivio Immobilien GmbH, Essener Straße 66, 46047 Oberhausen
Erstellt mit: GXML Toolbox V3.3 R20230829, iTWO_64 V24.0.454, 28.01.2026

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
================================================

Insbesondere wird auf die folgenden Regelwerke hinweisen:

- Betriebssicherheitsverordnung BetrSichV, mit den zugehörigen technischen Regeln "TRBS"
- Berufsgenossenschaftliche Information: BGI 663
- DIN EN1263-1 Schutznetze (Auffangnetze); Teil 1: Sicherheitstechnische Anforderungen, Prüfverfahren
- BGR 179 Einsatz von Schutznetzen
- DIN 18540 Abdichten von Außenfugen im Hochbau mit Fugendichtungsmassen
- DIN V 18550 Putz und Putzsysteme - Ausführung
- DIN 55699 Verarbeitung von Wärmedämm-Verbundsysteme
- DIN 4108 Beiblatt 2 Wärmeschutz und Energie-Einsparung in Gebäuden
- DIN 18345 Wärmedämm-Verbundsyssteme
- DIN 18352 Fliesen- und Plattenarbeiten (für keramische Beläge)
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung vorzulegen

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen
eines drohenden Verstoßes gegen § 44 BNatSG in dem entsprechenden Bereich vorübergehend bis zur abschließenden Klärung der weiteren Vorgehensweise auszusetzen.

Hinweise für die Kalkulation

Sofern in der Leistungsbeschreibung nicht separat beschrieben, sind in die Einheitspreise der aufgeführten Leistungen einzukalkulieren:

Reinigen der Baustelle und Zugangswege sowie des Außengeländes jeweils zum Wochenende und vor
Feiertagen sowie nach Beendigung der Vertragsarbeiten.

Notwendige Schutzmaßnahmen an Dächern, Rinnen, Fallrohren, Blechen, Fugenbändern, Fußböden, Geländern, Stahlzargen, Fenstern, Türen, Beschlägen und sonstigen Bauteilen vor Verunreinigungen und Beschädigungen durch die Putzarbeiten, einschl. der erforderlichen Stoffe oder Schutzanstriche für Verblendungen, Gesimse, Sohlbänke, eloxierte Teile u.ä. sowie die spätere Beseitigung.

Das Wiederherstellen infolge Beschädigungen an Grünanlagen (durch Anlieferung, Lagerflächen etc.).

Zuschnitte und Anpassarbeiten an den Dämmplatten (Ausschnitte, Aussparungen, Schrägen, etc.).

Das Herstellen von bis zu 0,50 m² grossen mobilen Musterflächen nach Vorauswahl vorliegender Farbvorschläge.

Sonstiges

Alle Leistungen umfassen auch die Lieferung der dazugehörigen Stoffe und Bauteile einschl. Abladen und Lagern auf der Baustelle, sofern in der Leistungsbeschreibung nichts anders beschrieben. Die Anlieferung sämtlicher zur Ausführung kommender Stoffe muss in der Originalverpakung erfolgen

Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

## 04 Putz-, Maler und Bodenbelagsarbeiten
Datum: 28.01.2026

### Bereich 1 Putz- und Malerarbeiten Treppenhäuser und Durchfahrten

#### Abschnitt 1.1 Schutzmaßnahmen

**1.1.10 Flurbodenschutz mit Vlies und Hartfaserplatten**
Liefern, zuschneiden, aufbringen, unterhalten und nach Beendigung der Arbeiten
entfernen und fachgerechtes entsorgen
geeigneter Schutzabdeckungen
auf erdgeschossigen Treppenhausbodenflächen
(insbesondere die durch
herunterfallende Gegenstände,
Betonteile und/oder
Strahlmittel verunreinigt
und beschädigt werden können)
mittels wasserfesten Hartfaserplatten
einschließlich unterseitigem
Schutzvlies zur Vermeidung von
Verschmutzungen und/oder Beschädigungen
der Bodenflächen.

Der Schutzbelag ist lagesicher herzustellen und die Einzelplatten sind mit geeigneten
Mitteln gegen verrutschen zu sichern.

Das Merkblatt des Bundesverbands
Ausbau und
Fassade "Abklebe- und
Abdeckarbeiten für Maler- und Stuckateurarbeiten"
ist zu beachten.
Menge: 60,000 m²

#### Abschnitt 1.2 Rückbauarbeiten

**1.2.10 Demontage und Entsorgung Anbauteile Wand und Decke**
Vorhandene Lampen, Schalter, Dosen, Deckel, Kanäle, etc. im Wand- und Deckenbereich demontieren, in
Container oder Fahrzeug laden
und einschließlich
Transport- und Entsorgungskosten
fachgerecht entsorgen.
Menge: 40,000 Stk

**1.2.20 De- und Wiedermontage Briefkästen und Herstellung behelfmäßige Aufhängekonstruktion**
Vorhandene Briefkastenkassetten im Wandbereich der Treppenhäuser inklusive
Verbindungs- und Befestigungsmittel
demontieren, für die Dauer der
Sanierungsarbeiten auf geeignetem
Montagegestell bestehend aus
Konstruktionsvollholzpfosten mit
Baufurniersperrholzplattenbeplankung,
sicher aufhängen.

Briefkästenansicht mit Abmessungen Vorderhaus:

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:

Briefkästenansicht mit Abmessungen Quergebäude:

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
- Briefkastenanzahl Vorderhaus 8 Stück
- Briefkastenanzahl Quergebäude 11 Stück

Nach Fertigstellung der Arbeiten, die Kästen wieder
vom Gestell abmontieren und
lagesicher an der Treppenhauswand, einschließlich Befestigungsmittel montieren.

Abgerechnet wird die Stückzahl hergestellter Behelfsmontagekonstruktion
unabhängig deren Abmessungen.
Menge: 2,000 Stk

**1.2.30 Rückbau und Entsorgung Wandeinbauzählerkasten**
Vorhandene Öffnungsklappen der alten Zähler im Treppenhauswandbereich, bestehend aus hölzernem Einbaurahmen mit Öffnungsflügel

- Breite ca. 800 mm
- Höhe ca. 800 mm
- Tiefe ca. 300 mm

inklusive Verbindungs- und Befestigungsmittel,
Klappschrnier und Schloss ausbauen
in Container oder Fahrzeug laden
und einschließlich
Transport- und Entsorgungskosten
fachgerecht entsorgen.

Foto auszubauender Zählerkasten:

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
Der Rückbau der bestehenden Stromzählereinrichtungen im Kasteninneren, erfolgt im Vorfeld
von Seiten des zuständigen
Elektrofachbetriebs.
Menge: 8,000 Stk

#### Abschnitt 1.3 Vorbereitung Wand- und Deckenflächen

**1.3.10 Wandschlitze < 6cm schließen**
Fachgerechtes Verschließen bauseits hergestellter Kabelschlitze bis zu einer
Breite von ca. 6 cm.
Menge: 90,000 m

**1.3.20 Wandschlitze > 6cm schließen**
Fachgerechtes Verschließen bauseits hergestellter Kabelschlitze über
ca. 6 cm Breite.
Menge: 90,000 m

**1.3.30 Ausmauerung Wandnieschen 800x800x300mm**
Fachgerechtes verschließen der nach erfolgtem Rückbau der ehemaligen Stromzählereinrichtungen, im Treppenhauswandbereich vorhandenen Nieschen.

Die Wandnieschen sind mit geeignetem Material aus Porenbeton, Kalksandstein oder
Ziegeln, massiv auszumauern.

- Nieschenbreite ca. 800 mm
- Nieschenhöhe ca. 800 mm
- Nieschentiefe ca. 300 mm

Nach dem ausmauern, ist der Bereich fachgerecht systemgemäß aufzuputzen und an die
Wandfläche bündig anzugleichen.
Menge: 8,000 Stk

**1.3.40 Untergrundprüfung und Trockenreinigung**
Vorhandenen Untergrund auf Tragfähigkeit prüfen. Hohlstellen und nicht tragfähige, lose Teile
bis auf den
tragfähigen Untergrund mittels hierzu
geeigneter Geräte entfernen.
Schuttmassen aufnehmen, zu
Boden transportieren,
in Container oder
Fahrzeug laden und fachgerecht entsorgen
einschließlich anfallender
Entsorgungskosten.

Anfallendes Material wird Eigentum des
Auftragnehmers und ist
entsprechend kommunaler Vorschriften und
gesetzlicher Verordnungen fachgerecht zu
entsorgen.
Menge: 900,000 m²

**1.3.50 Fleckspachtelung Fehlstellen**
Liefern und aufbringen einer systemgemäßen Spachtelmasse
auf partiellen Fehlstellen, bis
eine flächenbündige Oberfläche
mit der umseitigen
Wandfläche erzielt ist.
Die trockene Oberfläche der
ausgebesserten Bereiche anschließend
systemgemäß mit einem feinen
Schleifpapier (120er Körnung) anschleifen.

Fabrikat:
KEIM Marano-Pro, oder gleichwertig

Angeb. Fabr.: '...........................................................'
Menge: 50,000 m²

**1.3.60 Rissaufweitung und -verfüllung**
Risse in vorhandenen Wand- und Deckenflächen V-förmig
aufweiten, säubern,
lose und hohlliegende
Ränder abstoßen,grundieren und mit auf
den Anwendungsfall abgestimmter
Rissspachtelmasse
oberflächenbündig verfüllen.
Menge: 40,000 m

**1.3.70 Mechanischer Abtrag Altputzflächen bis 10mm**
*** Bedarfsposition mit GB
Alte und nicht tragfähige Innenputzflächen maschinell
mittels handgeführter Geräte inklusive
Staubabsaugung
am Gerät zur Reduzierung der
Staubbelastung, vollständig bis zum
tragfähigen Untergrund abfräsen.

Der anfallende Schutt ist aufzunehmen, zu laden und einschließlich Transport- und Entsorgungskosten
fachgerecht zu entsorgen.

Abzutragende Putzschichtstärke bis ca. 10 mm
Menge: 100,000 m²

**1.3.80 Mechanischer Abtrag Altanstrichflächen**
*** Bedarfsposition mit GB
Alte, abgängige und nicht tragfähige Anstriche maschinell mittels handgeführtem
Gerät inklusive Staubabsaugung
zur Reduzierung der Staubbelastung,
vollständig bis
auf den tragfähigen Untergrund entfernen.
Der anfallende Schutt
ist aufzunehmen, zu laden und
einschließlich Transport- und
Entsorgungskosten
fachgerecht zu entsorgen.
Menge: 900,000 m²

**1.3.90 Ausgleichsspachtelung Wand- und Deckenflächen**
Auf die systemgerecht vorbereiteten Decken- und Wandoberflächen
gemäß DIN 18202 eine systemeigene,
mineralische
Spachtelmasse, als flächigen
Untergrundausgleich
liefern,
fachgerecht gemäß Herstellervorschrift
aufbringen und Unebenheiten
bis zum Erreichen einer
flächenbündigen und
anstrichfertigen Oberfläche ausgleichen.

Fabrikat:
KEIM Marano-Pro, oder gleichwertig

Angeb. Fabr.: '...........................................................'
Menge: 900,000 m²

**1.3.100 Ausgleichsspachtelung Laibungs- und Sturzflächen**
Ausgleichsspachtelung wie vor beschrieben, jedoch im Bereich der Stürze, und
Laibungen an Treppenhausfenstern.

Laibungstiefe bis ca. 350 mm.
Menge: 70,000 m

**1.3.110 Grundieranstrich Wand- und Deckenflächen**
Grundiermittel für innen auf Sol-Silikatbasis zur Egalisierung unterschiedlicher Saugfähigkeiten
im vorhandenen Untergrund,
gemäß Systemvorgabe
liefern und unverdünnt
im Streichverfahren fachgerecht applizieren.
Glanzstellen vermeiden.
Bei stark saugenden Untergründen kann
ein zweimaliger Auftrag nass in nass erforderlich sein.

Eigenschaften:
- egalisierend
- pH-Wert ca. 11
- ökologisch einwandfrei
- untergrundausgleichend
- mineralisch
- diffusionsoffen
- saugfähigkeitsregulierend
- ohne Zusatz von Konservierungsstoffen
- ohne Zusatz von Weichmachern
- ohne Zusatz von Lösemitteln

Fabrikat:
KEIM Soliprim

Angeb. Fabr.: '...........................................................'
Menge: 900,000 m²

**1.3.120 Grundieranstrich Laibungs- und Sturzflächen**
Grundieranstrich wie vor beschrieben, jedoch im Bereich der Stürze, und Laibungen der Treppenhausfenster.

Laibungstiefe bis ca. 350 mm.
Menge: 50,000 m

#### Abschnitt 1.4 Anstrich Wand- und Deckenflächen

**1.4.10 Zweimaliger Anstrich mit Sol-Silikatfarbe NAK1 PGI**
Zweimaliger Anstrich mit streichfertiger Sol-Silikatfarbe bestehend aus rein anorganischen,
absolut lichtechten Pigmenten, Klassifikation
nach DIN EN 13300, hellgetönt, Preisgruppe I.

- hochdiffusionsfähig
- frei von Lösemitteln, Weichmachern und Konservierungsstoffen
- pH-Wert ca. 11
- Maximale Korngröße: fein
- Kontrastverhältnis: Klasse 1
- Nassabriebbeständigkeit: Klasse 1
- Wasserdampfdiffusionsstromdichte: V ≥ 2000 g/(m² x d)
- Diffusionsäquivalente Luftschichtdicke: sd ≤ 0,01 m
- Schimmelwidrig und resistent gegen Pilzbefall

Sol-Silikatfarbe liefern und gemäß Herstellerangaben
unverdünnt satt und
gleichmäßig streichen, rollen oder spritzen.

Fabrikat:
KEIM Innostar, oder gleichwertig

Angeb. Fabr.: '...........................................................'
Menge: 900,000 m²

**1.4.20 Zweimaliger Anstrich Laibungs- und Sturzflächen**
Zweimaliger Anstrich wie vor beschrieben, jedoch im Bereich der Stürze und
Laibungen der Treppenhausfenster.

Laibungstiefe bis ca. 350 mm.
Menge: 70,000 m

**1.4.30 Zulage Absetzen Wandsockel Farbton Preisgruppe II**
Zulage zu vorbeschriebenem Anstrich für das farbige Absetzen des Wandsockelbereichs im mittelgetönten Farbton der
Preisgruppe II,
nach Wahl des Auftraggebers,
einschließlich aller Zuschläge.
Menge: 160,000 m²

**1.4.40 Zulage farbiges absetzen Wandsockelzierleiste**
Zulage für das farbige absetzen der profilierten
Holzzierleiste im Übergangsbereich des
Wandsockels und oberen
Wandflächen, im Farbton der Preisgruppe II,
gemäß Angabe der Bauleitung.
Menge: 140,000 m

**1.4.50 Zulage stark verzierte Wand- und Deckenbereiche**
Zulage zu vorbeschriebenem Anstrich für das farbige Absetzen und Anarbeiten im
Bereich der stark profilierten,
verzierten Wand- sowie ganzflächigen Deckenbereiche.

Wandansicht Treppenhauseingang Vorderhaus:

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
Farbton der Preisgruppe II,
nach Wahl des Auftraggebers, einschließlich aller Zuschläge.
Menge: 46,000 m²

**1.4.60 Zulage Farbton Preisgruppe III**
*** Bedarfsposition ohne GB
Zulage zu vorbeschriebenem Anstrich für das Abtönen im Farbton der Preisgruppe III.
Menge: 160,000 m²

**1.4.70 Bauteilanschlussfugen**
Liefern und Herstellen der Anschlussfugen an
angrenzende und einbindende
Bauteile mit entsprechend geeignetem und
überstreichbarem Acrylat.

Angeb. Fabr.: '...........................................................'
Menge: 280,000 m

#### Abschnitt 1.5 Wohnungseingangstüren

*Hinweis*
Ansicht Wohnungseingangstüren Vorderhaus:

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
Ansicht Wohnungseingangstüren Quergebäude:

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
**1.5.10 Oberflächenvorbereitung Wohnungseingangstüren**
Oberflächen der bestehenden Wohnungseingangstüren auf der Treppenhausseite, einschließlich Zargenrahmen, Zierelementen, Schwelle und Falz, von Staub,
Verunreinigungen und trennenden
Substanzen befreien sowie abgängige, nicht tragfähige Altanstriche fachgerecht entfernen.

Tragfähige Altanstriche anschleifen und reinigen.
Vergraute Holzoberflächen bis auf
das gesunde Holz abschleifen und Fehlstellen
im Holz systemgerecht
mit geeigneter Feinspachtelmasse
fachgerecht verkitten.
Menge: 80,000 m²

**1.5.20 Oberflächenbeschichtung Wohnungseingangstüren**
Beschichtungssystem für die deckende Lackierung der Wohnungseingangstüraußenseiten, im
Farbton gemäß Angabe der
Bauleitung, liefern und
gemäß Verarbeitungsanleitung des
Herstellers fachgerecht auf den gemäß
Vorposition vorbereiteten
Holzuntergrund auftragen.

Anstrichsystem gemäß Normen:
- DIN 68861 Teil 1: 1 B
- DIN 4102-B1 (Schwerentflammbar)
- DIN 53160 Schweiß- und Speichelechtheit

bestehend aus
- 1-2 Schichten 2K-PUR-Isolierfüller
- 1 Schicht 2K-PUR-Pigmentlack
- 1 Schicht farblosem Oberflächenschutzlack

Angeb. Fabr.: '..............................................................'
Menge: 80,000 m²

#### Abschnitt 1.6 Holzwerk Treppen und Geländer

**1.6.10 Oberflächenvorbereitung Treppengeländer und Handlauf**
Vorhandene Treppengeländer bestehend aus profilierten Füllstäben, massivem Handlauf, Obergurt,
Untergurt, Seitenwangen
und Pfosten
mit Altanstrich, nach Herstellersystemvorgabe
gründlich säubern, in Faserrichtung
anschleifen und systemeigene
Haftgrundierung mit Bürste, Roller oder im
Spritzverfahren fachgerecht aufbringen.
Foto bestehendes Treppengeländer:

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
Die Abrechnung erfolgt im Längenmaß.

Angeb. Grundierung: '...........................................................'
Menge: 75,000 m

**1.6.20 Oberflächenvorbereitung Treppenstufen**
Vorhandene Treppenstufen (1 Stück Treppenstufe bestehend aus einer Trittstufe und einer Setzstufe) gründlich für nachstehenden Linoleumeinbau sowie
Beschichtungssystem vorbereiten.
Ausbruch- und Fehlstellen sowie
gröbere Unebenheiten systemgerecht
verkitten.

Foto bestehende Treppe und Stufenbelag:

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
Altanstriche, Wachse, etc. vollständig
mechanisch entfernen.
Anschließend die Oberfläche fachgerecht schleifen
und mit
entsprechendem
Reiniger systemgerecht nachreinigen.

Angeb. Fabr.: '...........................................................'
Menge: 180,000 Stk

**1.6.30 Oberflächenvorbereitung Treppenpodeste**
Oberflächenvorbereitung wie vor beschrieben, jedoch im Bereich der Treppenpodestflächen.
Menge: 70,000 m²

**1.6.40 Oberflächenvorbereitung Fußleisten**
Oberflächenvorbereitung wie vor beschrieben, jedoch für in Podestbereichen vorhandene, einseitig
profilierte Holzfußleisten,
einschließlich Demontage und
Wiedereinbau
nach erfolgter Überarbeitung.

- Leistenbreite ca. 40 mm,
- Leistendicke ca. 30 mm
Menge: 160,000 m

**1.6.50 Deckende Oberflächenbeschichtung Treppengeländer und Handlauf**
Grund- und Schlussbeschichtung der profilierten Treppengeländerkonstruktion aus Massivholz.

Beschichtungssystem nach
- DGNB: Qualitätsstufe 4
- GISCODE: BSW 20
- mit Lichtschutzmittel und Ligninstabilisatoren
- Frei von chemischen Holzschutzmitteln

Deckende Oberflächenbeschichtung
für den Innenbereich,
mit Vergilbungsschutz, liefern und
auf die systemgemäß
vorbereiteten Holzoberflächen fachgerecht
aufbringen.
Die Verarbeitungsvorschriften der
Herstellerfirma sind zu beachten.

Angeb. Fabr.: '...........................................................'
Menge: 75,000 m

**1.6.60 Deckende Treppenstufenbeschichtung**
Deckendes Oberflächenbeschichtungslacksystem entsprechend Anwendungsbereich für
starke Treppenhausbeanspruchung, bestehend aus Grund-, Zwischen- und Schlussanstrich.

Deckender Beschichtungsaufbau auf Wasserbasis,
für Treppensetz- und -trittstufenbereiche,
mit rutschhemmender
Ausrüstung, knarrfrei,
chemisch und mechanisch widerstandsfähig,
liefern und fachgerecht
auf die vorbereiteten
Stufenoberflächen auftragen.

Angeb. Fabr.: '...........................................................'
Menge: 180,000 Stk

**1.6.70 Deckende Treppenpodestbeschichtung**
*** Bedarfsposition ohne GB
Deckende Lackbeschichtung wie vor beschrieben, jedoch im Treppenpodestflächenbereich.
Menge: 70,000 m²

**1.6.80 Deckende Fußleistenbeschichtung**
Deckende Beschichtung wie vor beschrieben, jedoch für profilierte Holzfußleisten,

- Fußleistenbreite ca. 40 mm,
- Fußleistendicke ca. 30 mm
Menge: 160,000 m

#### Abschnitt 1.7 Stundenlohnarbeiten

*Hinweis*
Unvorhersehbare, für das Gesamtwerk jedoch erforderliche Arbeiten auf Nachweis, nach ausdrücklicher Anordnung durch die Bauleitung.

Über jegliche Stundenlohnarbeiten hat der Bieter einen Stundenrapport (inkl. Ort, Datum, ausgeführter Tätigkeit, Personenbezeichnung, etc.) zu führen und der Bauleitung unaufgefordert zu übermitteln.

**1.7.10 Facharbeiter**
*** Stundenlohnarbeiten
Stunden eines Facharbeiters, einschließlich aller Zuschläge.
Menge: 25,000 Std

**1.7.20 Helfer**
*** Stundenlohnarbeiten
Stunden eines Helfers, einschließlich aller Zuschläge.
Menge: 25,000 Std

### Bereich 2 Bodenbelagsarbeiten Treppenhäuser

#### Abschnitt 2.1 Rückbauarbeiten

**2.1.10 Rückbau und Entsorgung Altbelag Podeste**
Vorhandenen Linoleum- oder Kunststoffaltbelag im Podestbereich einschließlich
Anstrichresten und
Pflegeschichten jeglicher Art
rückbauen, laden und einschließlich
Transport- und Entsorgungskosten
fachgerecht entsorgen.

Foto rückzubauender Linoleumpodestbelag:

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
Abgerechnet wird die rückgebaute
Altbelagfläche.
Menge: 70,000 m²

**2.1.20 Rückbau und Entsorgung Altbelag und Kantenprofil Treppenstufen**
Vorhandenen Linoleum- oder Kunststoffaltbelag im Stufenbereich, Abmessungen

- Stufenbelagbreite ca. 200 mm
- Stufenbelaglänge ca. 800 mm

einschließlich Treppenkantenschutzprofil aus
Metall sowie Anstrichresten und
Pflegeschichten jeglicher Art
rückbauen, laden und einschließlich
Transport- und Entsorgungskosten
fachgerecht entsorgen.

Foto vorhandene Stufen und rückzubauender Belag:

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
Die Abrechnung erfolgt über die rückgebaute
Stückzahl.
Menge: 180,000 Stk

#### Abschnitt 2.2 Untergrundvorbereitung

**2.2.10 Reinigung und Grundierung Podestflächen**
Untergrund der Podestböden auf Verlegereife prüfen, Flächen gründlich absaugen, fachgerecht reinigen und nach
DIN 18365 mit entsprechend geeignetem
Grundierungsmittel nach
Herstellervorschrift systemgerecht grundieren.
Bereiche mit knarrenden, losen oder abgängigen
Holzdielen sind konstruktiv mit geeigneten
Holzschrauben
nachzubefestigen.
Abschließend die Flächen vollständig
maschinell schleifen.

Angeb. Fabr.: '...........................................................'
Menge: 70,000 m²

**2.2.20 Reinigung und Grundierung Treppenstufen**
Stufenuntergrund auf Verlegereife prüfen, Flächen
gründlich absaugen, reinigen und nach
DIN 18365 mit entsprechend geeignetem
Grundierungsmittel nach
Herstellervorschrift fachgerecht grundieren.
Bereiche mit abgängigen, knarrenden oder
losen Holzdielen
sind mit geeigneten mit Holzschrauben
konstruktiv nachzubefestigen und die Fläche
maschinell zu schleifen.
Menge: 180,000 Stk

**2.2.30 Ausgleichsspachtelung Holzbodenflächen**
Faserverstärkte, elastische, zementäre Spachtelmasse zum ausgleichen und nivellieren
von Holzdielenböden, Holzwerkstoffplatten, Trockenausbauelementen, etc.,
liefern und gemäß
Herstellervorschrift fachgerecht auftragen

Angeb. Fabr.: '...........................................................'
Menge: 70,000 m²

**2.2.40 Ausgleichsspachtelung Treppenstufen**
Faserverstärkte Spachtelung wie vor beschrieben, jedoch im Treppenstufenbereich.
Menge: 180,000 Stk

**2.2.50 Zulage zusätzlicher Spachtelgang**
*** Bedarfsposition ohne GB
Zulage zur Vorposition für erforderlich werdenden,
zusätzlichen Spachtelgang nach
ausdrücklicher Anweisung durch
die Bauleitung.
Menge: 70,000 m²

**2.2.60 Reparaturwinkel**
*** Bedarfsposition ohne GB
Reparaturwinkel aus Aluminium oder verzinktem Stahl,
Länge ca. 1000 mm,
liefern und fachgerecht im Bereich vorhandener
Ausbrüche und Schadstellen,
einschließlich Verbindungs- und
Befestigungsmittel montieren.
Menge: 1,000 Stk

#### Abschnitt 2.3 Bodenbelagsarbeiten

**2.3.10 Linoleumbelag Podestflächen**
Linoleum-Bodenbelag in Bahnen,

- einschichtig
- durchgehend richtungsorientiert
- Oberfläche marmoriert
- ohne Träger
- Oberfläche PU-vergütet
- Dicke 2,5 mm

liefern,
passgenau zuschneiden und
auf vollflächig gespachtelten
Untergrund
in fertiger Arbeit einschließlich
Klebstoffauftrag fachgerechtnach Herstellervorschrift
verlegen.

Angeb. Fabr.: '...........................................................'
Menge: 70,000 m²

**2.3.20 Linoleumbelag Treppenstufen**
Linoleumbelag wie vor beschrieben, jedoch im Treppenstufenbereich.

- Stufenbreite ca. 220 mm
- Stufenbelagsbreite ca. 200 mm
- Stufenlänge ca. 1000 mm
- Stufenbelagslänge ca. 800 mm

einschließlich Zuschnitt- und
Anpassarbeiten.
Menge: 180,000 Stk

**2.3.30 Fugenfräsen**
Verschweißen und Fräsen der Fugen vorbeschriebenen Linoleumbahnenbelags ohne Träger,
systemgerecht mit
belagkonformer Schweißschnur,
Durchmesser ca. 4 mm, im Farbton
passend zum
Neubelag und gemäß Angabe
der Bauleitung.
Menge: 70,000 m²

**2.3.40 Dauerelastische Bauteilanschlussfugen**
Liefern und fachgerechtes Herstellen dauerelastischer Anschlussfugen im im
Bereich angrenzender Bauteile und
Beläge aus Stein,
Türen, etc. gemäß Materialvorgabe
Bodenbelagherstellers.

Angeb. Fabr.: '...........................................................'
Menge: 90,000 m

**2.3.50 Holzviertelstäbe 14x14mm**
Viertelstäbe 14 x 14 mm, in fertiger Arbeit deckend lackiert liefern und
einschließlich Befestigungsmaterial
und Zuschnittarbeiten
fachgerecht montieren.
Menge: 280,000 m

**2.3.60 Aluminiumtreppenkantenschutzprofil 800mm lang**
Treppenkantenwinkel, einseitig profiliert, stranggepresst,
liefern und inklusive
Befestigungsmaterial und Anpassarbeiten
in fix und fertiger Arbeit fachgerecht montieren.
- Breite x Höhe ca. 45 x 23 mm
- Länge ca. 800 mm
- Aluminium EN AW 6063
- versenkt gebohrt
- Farbton Oberfläche nach Auftraggeberangabe
- Montage Schraubbefestigung

Die Anwendungs- und Verarbeitungshinweise
der Lieferfirma sind zu beachten.

Angeb. Fabr.: '...........................................................'
Menge: 180,000 Stk

**2.3.70 Herstellung Mattenbett für Sauberlaufmatte 750x900x20mm**
Treppenhausfliesenbelag sauber in der Fuge einschneiden und vorhandenen Zementestrich in einer
Tiefe von ca. 25-30 mm abbrechen, anfallenden
Schutt aufladen, transportieren
und inklusive
Transport- und Entsorgungskosten
fachgerecht entsorgen.

- Mattenbettabmessungen ca. 750 x 900 mm

Auf den gesäuberten Mattenbereich zur Vorbereitung
für neue Matteneinlage, eine
Ausgleichsspachtelung
einschließlich Abdichtungsanstrich
fachgerecht aufbringen.

Mattenbett in fix und fertiger Arbeit einlagefertig
für in Folgeposition beschriebene
Matteneinlage herstellen.
Menge: 2,000 Stk

**2.3.80 Sauberlaufmatte mit Rips und Bürste 750x900x20mm**
Aufrollbare, strapazierfähige Eingangsmatte, Größe
ca. 750 x 900 x 20 mm, nach Aufmaß für die
passgenaue Verlegung in vorbereitetem Mattenbett.

Sauberlaufmatte mit

- Rahmen aus verwindungssteifem Aluminiumprofil 2,5 mm
- Obermaterial Rips Polypropylen, UV-beständig
- Bürstenprofil aus robustem und strapazierfähigem Nylon
- trittschalldämmender Filzprofilunterseite
- Profilabstand ca. 5 mm
- Rutschsicherheit R11 nach DIN 51130
- Rips- und Bürstenfarbe schwarz

liefern und in fix und fertiger Arbeit fachgerecht in vorbeschriebenes Mattenbett einbauen.

Angeb. Fabr.: '...........................................................'
Menge: 2,000 Stk
